# Betriebsdienst BAB - Die Autobahn GmbH des Bundes
Angebotsaufforderung (GAEB DA XML 3.2, DA83)
Projekt: 2026_UI_BAB
Währung: EUR
Auftraggeber: Autobahn GmbH des Bundes, Niederlassung Nordwest (Hannover), Außenstelle Fulda, AdB-NL Nordwest, Flemingstr.20-22, 36041 Fulda, Flemingstraße 20-22, 36041 Fulda, Deutschland
Erstellt mit: GXML Toolbox V3.3 R20230829, iTWO_64 V25.0.772, 30.07.2026

## 1 Rahmenvereinbarung WD AM Alsfeld 2
Datum: 30.07.2026

### Abschnitt 00 Winterdienst

#### Unterabschnitt 00.00 Vorhaltekosten

**00.00.0001 Auf,- und Abrüstung**
Jährliche Auf,- und Abrüstung der vom AG gestellten Winterdienstgeräte durch den AG.
Menge: 2,000 St

**00.00.0002 Ausnahmegenehmigung**
Beschaffen und Vorhalten der Ausnahmegenemigung nach §29 STVZO und §70 STVZO durch den AN für den Vertragszeitraum.
Menge: 1,000 St

**00.00.0003 monatliche Vorhaltepauschale**
Fahrzeug betriebsbereit vorhalten.
Fahrzeug mit Kraftstoffvolumen für Einsatzfahrt > 200 Liter.
Fahrzeug mit einem Fahrzeugführer in einem betriebs- und verkehrssicherem Zustand vorhalten.
Fahrzeuge und Geräte entsprechen, soweit zutreffend den Normen (DIN EN/ CEN)Winterdienst- und Straßenbetriebsdienstausstattung.
Kosten für das Unterhalten und Betreiben der Fahrzeuge und Geräte werden nicht mit dieser Pauschale, sondern mit den Stundensätzen der betreffenden Teilleistungen vergütet.
Winterdienstgeräte ( Steugerät und Vorbauschneepflug usw.) Streustoff (Salz und Sole) sowie Betriebsstoffe für das Streugerät stellt der Auftraggeber. Angaben der Fahrzeugspeziefischen Daten im
Bieterverzeichnis entsprechend Eintragung im Fahrzeugschein bekanntgeben.
Abgerechnet werden die Monate November-März, in denen das jeweilige Fahrzeug für die Wintersaison vorgehalten wird.
Menge: 10,000 Mt

#### Unterabschnitt 00.01 Räum und Streudienst

**00.01.0001 Streuen**
Winterdienstarbeiten mit Winterdiensfahrzeug auf Anweisung des Auftraggebers
in dessen Zuständigkeitsbereich durchführen.
Der Verrechnungssatz für das Winterdiensfahrzeug umfasst sämtliche Aufwendungen für den Einsatz des Winterdiensfahrzeuges, insbesondere Geräte-und Betriebsstokosten, Maut sowie Kosten für den Fahrer.  Vergütet werden die tatsächlich geleisteten Einsatzstunden.
Winterdienstgeräte, Streustoff Salz und Sole stellt AG
Menge: 50,000 h

**00.01.0002 Räumen und Streuen**
Winterdienstarbeiten mit Winterdiensfahrzeug auf Anweisung des Auftraggebers
in dessen Zuständigkeitsbereich durchführen.
Der Verrechnungssatz für das Winterdiensfahrzeug umfasst sämtliche Aufwendungen für den Einsatz des Winterdiensfahrzeuges, insbesondere Geräte-und Betriebsstokosten, Maut sowie Kosten für den Fahrer.  Vergütet werden die tatsächlich geleisteten Einsatzstunden.
Winterdienstgeräte, Streustoff Salz und Sole stellt AG
Menge: 200,000 h

#### Unterabschnitt 00.02 alternative Zusatzleistungen

**00.02.0001 Bereitschaft**
Unter Bereitschaftszeit fallen:
Zeit ab Bekanntgabe eines möglichen Einsatzes (mind. 24 Std. vor einem möglichen Abruf) durch die Autobahnmeisterei bis zu einem zeitlich genau definierten Abruf bzw. bis zu einer Einsatzabsage. Erfolgt zum benannten Abrufzeitpunkt kein Abruf, gilt die Bereitschaft weitere 8 Stunden fort und wird vergütet. Fahrzeug mit Kraftstoffvolumen für Einsatzfahrt > 200 Liter. Fahrzeug mit einem Fahrzeugführer in betriebs- und verkehrssicherem Zustand zur Verfügung stellen bzw. Vorhalten.
Hierzu sind Erläuterungen in der Ausführungsbeschreibung Pkt. 4.1 (IV) zu beachten.
Menge: 50,000 h

**00.02.0002 Einsatzankündigung ohne Einsatz**
Erfolgt innerhalb der genannten Abrufzeit (Pos.00.002.0001.)kein Einsatz,ist dieses entsprechend der Bereitschaftsvergütung angepasst je Stück zu Vergüten
Menge: 2,000 St

**00.02.0003 Zulage Wochenendarbeit**
Ausführung aller Arbeiten am Wochenende
(Samstag und Sonntag).
Alle gesetzlichen Zuschläge sind einzukalkulieren.
Die Abrechnung erfolgt je Stunde.

Pro Einsatz ist nur eine (die höchste) Zulage abrechenbar
(betrifft OZ 00.02.0002 - OZ 00.02.0004

Sofern der Einsatz in den Wochenendzuschlagszeitraum fällt, wird die Pauschale anteilig zu den vollen aufgerundeten, geleisteten Stunden abgerechnet.
Menge: 100,000 h

**00.02.0004 Zulage Nachtarbeit**
Ausführung aller Arbeiten im Zeitraum von 20:00
Uhr bis 06:00 Uhr.
Alle gesetzlichen Zuschläge sind einzukalkulieren.
Die Abrechnung erfolgt je Stunde (20:00 bis 06:00 Uhr = 10 Stunden)

Pro Einsatz ist nur eine (die höchste) Zulage abrechenbar
(betrifft OZ 00.02.0002 - OZ 00.02.0004).

Sofern der Einsatz in den Nachtzuschlagszeitraum fällt, wird die Pauschale anteilig zu den vollen aufgerundeten, geleisteten Stunden abgerechnet.
Menge: 200,000 h

**00.02.0005 Zulage Feiertagsarbeit**
Ausführung aller Arbeiten an Feiertagen.
Alle gesetzlichen Zuschläge sind einzukalkulieren.
Die Abrechnung erfolgt je Stunde.

Pro Einsatz ist nur eine (die höchste) Zulage abrechenbar  (betrifft OZ 00.02.0002 - OZ 00.02.0004).

Sofern der Einsatz in den Feiertagszuschlagszeitraum  fällt, wird die Pauschale anteilig zu den vollen aufgerundeten, geleisteten Stunden abgerechnet.
Menge: 60,000 h

**00.02.0006 Stillstand**
Der Verrechnungssatz beinhaltet das Winterdienstfahrzeug einschl. aller
Aufwendungen bei Wartezeiten des Winterdienstfahrzeuges mit Auf- und
Anbaugeräten, insbesondere Geräte- und Betriebsstokosten sowie sämtliche
Zuschläge einschließlich der Kosten für den Fahrer.
Vergütet werden die tatsächlichen Wartezeiten auf Nachweis
Menge: 25,000 h

**00.02.0007 Winterdienstunterweisung**
Ersteinweisung aller Fahrer bei Vertragsbeginn
und jährliche Winterdienstunterweisung
(jeweils vor der Winterdienstperiode).
Menge: 2,000 St

**00.02.0008 Bereitstellung LKW bei Bedarf**
Bedarfsposition:
Bereitstellen des einzusetzenden Fahrzeugs auf der Autobahnmeisterei, zum Zweck der Umrüstung.
Standzeit wärend anfallender Arbeiten für die Montage der notwendigen Komponenten (Anbauplatte, Pflughydraulik, Elektrik etc.)durch den AG bzw. Demontage der Komponenten nach Vertragsende.
Abrechnung nach Tagessatz je angefangener Tag.
Menge: 14,000 d

#### Unterabschnitt 00.03 alternativ Position

**00.03.0001 Einsatzabruf bis 3 Stunden**
Einsatzabruf bis 3 Stunden
Verkürzter Einsatzabruf von Winterdienstfahrzeug einschließlich Personal, zur Gewährleistung der Verkehrssicherheit auf Bundesautobahnen.

Einsatzabruf erfolgt bis 3 Stunden vor Einsatzbeginn.

Abrechnung erfolgt in Stück pro Abruf in dem entsprechenden Zeitfenster.
Menge: 10,000 St

**00.03.0002 Einsatzabruf über 3-6 Stunden**
Einsatzabruf über 3 bis 6 Stunden
Verkürzter Einsatzabruf von Winterdienstfahrzeug einschließlich Personal, zur Gewährleistung der Verkehrssicherheit auf Bundesautobahnen.

Einsatzabruf erfolgt von 3 bis 6 Stunden vor Einsatzbeginn.

Abrechnung erfolgt in Stück pro Abruf in dem entsprechenden Zeitfenster.
Menge: 10,000 St

**00.03.0003 Einsatzabruf über 6-12 Stunden**
Einsatzabruf über 6-12 Stunden
Verkürzter Einsatzabruf von Winterdienstfahrzeug einschließlich Personal, zur Gewährleistung der Verkehrssicherheit auf Bundesautobahnen.

Einsatzabruf erfolgt bis 6-12 Stunden vor Einsatzbeginn.

Abrechnung erfolgt in Stück pro Abruf in dem entsprechenden Zeitfenster.
Menge: 10,000 St

**00.03.0004 Einsatzabruf über 12-24 Stunden**
Einsatzabruf über 12-24 Stunden
Verkürzter Einsatzabruf von Winterdienstfahrzeug einschließlich Personal, zur Gewährleistung der Verkehrssicherheit auf Bundesautobahnen.

Einsatzabruf erfolgt bis 12-24 Stunden vor Einsatzbeginn.

Abrechnung erfolgt in Stück pro Abruf in dem entsprechenden Zeitfenster.
Menge: 20,000 St
